# Eternal
Leistungsbeschreibung (GAEB 90, DA81)
Währung: EUR

## Eternal
Datum: 23.01.25

### Bereich 1 Eternal

**1.1 Eternal**
Bodenbelag aus Vinyl entsprechend der ISO 10582,
heterogen, mit werkseitiger PUR-PearlT-
Oberflächenvergütung und Glasvliesträger,

Einstufung ISO 10874  Klassen 34/43,
Aufladespannung im Begehversuch gemäß EN 1815 max. 2
kV, Trittschallverminderung ISO 140-8 mind. 6 dB,
geeignet für Stuhlrollen ISO 4918 / EN 425 Typ W,
Brandverhalten EN 13501-1 Klasse Bfl-s1,
Rutschhemmungsklasse R10 entsprechend DIN 51130,
Dimensionsstabilität gemäß ISO 23999 / EN 434 < 0,10 %,

Hergestellt in Europa aus phthalatfreiem Vinyl
und zu 100 % recyclingfähig.

Gesamtdicke 2,00 mm, Nutzschichtdicke 0,70 mm,
in Bahnen, Bahnenbreite 200 cm,
Druckgemustert,
Oberfläche geprägt, seidenmatt,
Farbton nach Wahl des AG aus der Standardkollektion,

Wegen Farbkonzept Dessin  ......, Dessinnummer des
Belages eintragen
und Farbton nach NCS-Farbcode .... ..,NCS Farbcode des
Belages eintragen
Wegen Beleuchtungskonzept geforderter
Lichtreflexionswert  ......, Angabe LRW des
Bodenbelages

auf vollflächig gespachtelten Untergrund kleben,

Erzeugnis des Belages Forbo Eternal,
Farbe.....oder gleichwertiger Art.

Erzeugnis des Belages

.......................................................
vom Bieter einzutragen

Erzeugnis/Typ des Klebstoffes

.......................................................
vom Bieter einzutragen.
Einheit: m2

**1.2 Eternal Next**
Bodenbelag aus PVC, DIN EN ISO 10582, heterogen,
Einstufung DIN EN ISO 10874  Klasse 34 (gewerblicher
Bereich, sehr starke Beanspruchung),
antistatisch, Aufladungsspannung im Begehversuch DIN EN
1815 max. 2kV,
geeignet für Stuhlrollen DIN EN 12529 Typ W,
Brandverhaltensklasse DIN EN 13501-1  Bfl-s1,
Bewertungsgruppe Rutschgefahr R 10 gemäß BGR 181, ASR
A1.5/1,2,
Art der Nutzung  geeignet für Warmwasser-
Fußbodenheizung,
Dicke  2,5 mm,
Nutzschichtdicke 0,7 mm,

in Bahnen, Bahnenbreite 200 cm,
mit Druckdessin, in Holzoptik,  Allover Design, Beton
und Steinoptik,

Oberfläche glatt,
mit werkseitiger Oberflächenvergütung PUR-PearlT, und
Glasvliesträger,

Wegen Farbkonzept Farbton nach NCS-Farbcode .......,NCS
Farbcode des Belages eintragen
Wegen Beleuchtungskonzept geforderter
Lichtreflexionswert  ......, Angabe LRW des
Bodenbelages

Lose auf vollflächig gespachtelten Untergrund verlegen,

Belag, Hersteller/Typ
 'Forbo Eternal Next' oder gleichwertig,

Belag, Hersteller/Typ

'......................................................
'
vom Bieter einzutragen,
Abrechnungseinheit: m²

Verschweißen des Bodenbelages aus PVC ohne Träger,
heterogen, mit belagkonformer Schweißschnur,
Farbton dem Bodenbelag angepasst.

Abrechnungseinheit: m
Hersteller / Typ
 'Forbo Schweißschnur' oder gleichwertig,
Hersteller / Typ
 '...............'
vom Bieter einzutragen.
Abrechnungseinheit: m
Einheit: m2

### Bereich 3 Eternal Original

**3.1 Eternal Original**
Bodenbelag aus PVC, DIN EN ISO 10582, heterogen,
Einstufung DIN EN ISO 10874  Klasse 34 (gewerblicher
Bereich, sehr starke Beanspruchung),
antistatisch, Aufladungsspannung im Begehversuch DIN EN
1815 max. 2kV,
Trittschallverbesserungsmaß  EN ISO 10140-3  ca. 6
dB,
geeignet für Stuhlrollen DIN EN 12529 Typ W,
Brandverhaltensklasse DIN EN 13501-1  Bfl-s1,
Bewertungsgruppe Rutschgefahr R 10 gemäß BGR 181, ASR
A1.5/1,2,
Art der Nutzung  geeignet für Warmwasser-
Fußbodenheizung,
Dicke  2,0 mm,
Nutzschichtdicke 0,7 mm,

in Bahnen, Bahnenbreite 200 cm,
mit Druckdessin,

Oberfläche glatt,
mit werkseitiger Oberflächenvergütung PUR-PearlT, und
Glasvliesträger,

Wegen Farbkonzept Farbton nach NCS-Farbcode .......,NCS
Farbcode des Belages eintragen
Wegen Beleuchtungskonzept geforderter
Lichtreflexionswert  ......, Angabe LRW des
Bodenbelages

auf vollflächig gespachtelten Untergrund kleben,
Belag, Hersteller/Typ
'Forbo Eternal Original' oder gleichwertig,

Belag, Hersteller/Typ

'......................................................
'
vom Bieter einzutragen,
Klebstoff, Hersteller/Typ
'geeigneter Dispersionsklebstoff nach
Herstellerangabe',
Klebstoff, Hersteller/Typ
'...............'
vom Bieter einzutragen.
Abrechnungseinheit: m²
Verschweißen des Bodenbelages aus PVC ohne Träger,
heterogen, mit belagkonformer Schweißschnur,
Farbton dem Bodenbelag angepasst.

Abrechnungseinheit: m
Hersteller / Typ
 'Forbo Schweißschnur' oder gleichwertig,
Hersteller / Typ
 '...............'
vom Bieter einzutragen.
Abrechnungseinheit: m
Einheit: m2

### Bereich 2 Eternal de Luxe

**2.1.1 Eternal de Luxe compact**
Bodenbelag aus PVC, ohne Träger DIN EN ISO 10582,
heterogen,
mit werkseitiger PUR-Oberflächenvergütung,
Einstufung DIN EN ISO 10874  Klasse 34 (gewerblicher
Bereich, starke Beanspruchung),
antistatisch, Aufladungsspannung im Begehversuch DIN EN
1815 max. 2kV,
Trittschallverbesserungsmaß  EN ISO 10140-3  5 dB,
geeignet für Stuhlrollen DIN EN 12529 Typ W,
Brandverhaltensklasse DIN EN 13501-1  Bfl-s1,
Bewertungsgruppe Rutschgefahr R 10 gemäß BGR 181, ASR
A1.5/1,2,
Art der Nutzung  geeignet für Warmwasser-
Fußbodenheizung,
Dicke  2,0 mm,
Nutzschichtdicke 0,7 mm,

in Bahnen, Bahnenbreite 200 / 400 cm,
mit Druckdessin,
Oberfläche feinrau, geprägt, seidenmatt,

Wegen Farbkonzept Dessin .......,Dessin des Belages
eintragen

auf vollflächig gespachtelten Untergrund kleben,
Belag, Hersteller/Typ
 'Forbo Eternal de Luxe compact' oder gleichwertig,

Belag, Hersteller/Typ

'......................................................
'
vom Bieter einzutragen,
Klebstoff, Hersteller/Typ
'geeigneter Dispersionsklebstoff nach
Herstellerangabe',
Klebstoff, Hersteller/Typ
'...............'
vom Bieter einzutragen.
Abrechnungseinheit: m²

**2.1.2 Eternal de Luxe comfort**
Geschäumter Bodenbelag aus Vinyl entsprechend der EN-
ISO 26986, heterogen,
mit werkseitiger PUR-Oberflächenvergütung, Schaumträger
und Glasvliesträger,
Einstufung DIN EN ISO 10874  Klasse 33 (gewerblicher
Bereich, starke Beanspruchung),
antistatisch, Aufladungsspannung im Begehversuch DIN EN
1815 max. 2kV,
Trittschallverbesserungsmaß  EN ISO 10140-3  17 dB,
geeignet für Stuhlrollen DIN EN 12529 Typ W,
Brandverhaltensklasse DIN EN 13501-1  Bfl-s1,
Bewertungsgruppe Rutschgefahr R 10 gemäß BGR 181, ASR
A1.5/1,2,
Art der Nutzung  geeignet für Warmwasser-
Fußbodenheizung,
Dicke  3,0 mm,
Nutzschichtdicke 0,7 mm,

in Bahnen, Bahnenbreite 200 / 400 cm,
mit Druckdessin,
Oberfläche feinrau, geprägt, seidenmatt,

Wegen Farbkonzept Dessin .......,Dessin des Belages
eintragen

auf vollflächig gespachtelten Untergrund kleben,
Belag, Hersteller/Typ
 'Forbo Eternal de Luxe comfort' oder gleichwertig,

Belag, Hersteller/Typ

'......................................................
'
vom Bieter einzutragen,
Klebstoff, Hersteller/Typ
'geeigneter Dispersionsklebstoff nach
Herstellerangabe',
Klebstoff, Hersteller/Typ
'...............'
vom Bieter einzutragen.
Abrechnungseinheit: m²

### Bereich 4 Verschweißung

**4.1 Thermisch Verschweißen**
Verschweißen des Bodenbelages aus Vinyl
mit farbgleicher, belagkonformer Schweißschnur,
Abrechnung nach der Fläche des Belages.

**4.2 Kaltverschweißen**
Kaltverschweißen des Bodenbelages aus Vinyl, heterogen,
Bahnenbreite 200 cm, mit transparentem
Kaltschweißmittel,
Abrechnung nach der Fläche des Belages.

USt %: 19,00
